# AKKH KG 410
Angebotsaufforderung (GAEB 90, DA83)
DV-Nummer: 1225007
Währung: EUR
Auftraggeber: Klinikum Dahme-Spreewald GmbH, c/o Sana Kliniken Berlin-Bran

## KG 410 Sanitär
Datum: 16.07.26
EP-Anteile: Lohn; Material; Gerät; Sonstiges

*Hinweis*
Das Achenbach-Krankenhaus in Königs Wusterhausen ist
ein
im laufenden Betrieb befindliches Krankenhausgebäude
mit
unterschiedlichen medizinischen Nutzungsbereichen,
Bettenstationen, Untersuchungs- und
Behandlungsbereichen
sowie den dazugehörigen Neben- und Funktionsräumen. Im
Rahmen der brandschutztechnischen Ertüchtigung der
vorhandenen Lüftungsanlage werden abschnittsweise
Arbeiten
an Lüftungssträngen, Brandschutzklappen,
brandschutztechnischen Abschottungen und angrenzenden
Bauteilen erforderlich.

Gegenstand des vorliegenden
Sanitär-Leistungsverzeichnisses
sind die hierfür notwendigen Demontage-, Umbau-,
Anpassungs- und Wiederherstellungsarbeiten an
vorhandenen
Trinkwasser-, Abwasser- und sonstigen sanitären
Installationen,
soweit diese den Zugang zu den zu sanierenden
Lüftungsleitungen, Brandschutzklappen oder
brandschutztechnischen Durchführungen behindern oder im
Zuge der Baumaßnahme berührt werden.

Die Arbeiten erfolgen überwiegend in bestehenden
Bädern,
Nasszellen, Installationsschächten, Vorwandbereichen,
abgehängten Decken sowie angrenzenden Zimmer- und
Flurbereichen. In vielen Bereichen stehen nur begrenzte
Revisionsöffnungen zur Verfügung. Zur Herstellung
ausreichender Arbeits- und Revisionszugänge kann es
erforderlich werden, vorhandene Decken- und
Wandbekleidungen, Vorwandinstallationen oder
Revisionsbereiche zu öffnen. Die sanitärtechnischen
Leitungen
sind dabei nach den Vorgaben der Bauleitung und unter
Berücksichtigung der örtlichen Gegebenheiten temporär
oder
dauerhaft umzulegen, anzupassen, zu sichern oder
zurückzubauen.

Die Ausführung erfolgt abschnittsweise, strangweise
bzw.
zimmerweise im laufenden Krankenhausbetrieb. Die
Aufrechterhaltung des Krankenhausbetriebs hat besondere
Priorität. Einschränkungen für Patienten, Personal,
Besucher
und angrenzende Nutzungsbereiche sind auf das zwingend
erforderliche Maß zu begrenzen. Arbeitsbereiche sind
vor
Beginn der Arbeiten mit der Bauleitung, der technischen
Betriebsführung sowie den zuständigen Nutzern
abzustimmen.
Sperrungen, Außerbetriebnahmen und Eingriffe in
bestehende
Trinkwasser- und Abwassersysteme dürfen nur nach
vorheriger
Freigabe erfolgen.

Bei allen Arbeiten sind erhöhte Anforderungen an
Sauberkeit,
Hygiene, Staubschutz, Lärmminderung und Schutz
bestehender
Bauteile und Einrichtungen einzuhalten.
Arbeitsbereiche sind
staubdicht abzuschotten, Verkehrswege sauber zu halten
und
Verschmutzungen unverzüglich zu beseitigen. In
Patientenzimmern, Bädern und angrenzenden
Funktionsbereichen sind geeignete Schutzmaßnahmen für
Oberflächen, Einbauten, Sanitärobjekte, Armaturen,
Türen,
Bodenbeläge und medizinisch genutzte Bereiche
vorzusehen.
Bauschutt, Verpackungsmaterial und demontierte
Bauteile sind
arbeitstäglich aus dem Gebäude zu entfernen bzw. an
den dafür
vorgesehenen Stellen zwischenzulagern.

Zum Leistungsumfang gehören insbesondere das Freilegen
und
Sichern vorhandener Sanitärleitungen, das Entleeren und
Absperren von Leitungsabschnitten, die Demontage
hinderlicher
Trinkwasser- und Abwasserleitungen, das Herstellen
provisorischer Leitungsführungen bei Bedarf, das
Umverlegen
und Wiederanschließen von Leitungen, das
Wiederherstellen
der Betriebsfähigkeit sowie die Dichtheits- und
Funktionsprüfung der bearbeiteten Anlagenbereiche.
Bestehende Leitungen sind vor Beginn der Arbeiten auf
Lage,
Funktion und Zustand zu prüfen. Abweichungen zwischen
Bestandsunterlagen und tatsächlicher Ausführung sind
der
Bauleitung unverzüglich anzuzeigen.

Sämtliche Arbeiten sind so auszuführen, dass die
Anforderungen an Trinkwasserhygiene, Schallschutz,
Brandschutz, Feuchteschutz und Betriebssicherheit
eingehalten
werden. Durchdringungen von Wänden und Decken sind nach
Abschluss der Arbeiten fachgerecht zu verschließen.
Erforderliche brandschutztechnische Abschottungen im
Bereich
sanitärer Leitungen sind entsprechend den zugelassenen
Systemen und den Vorgaben des Brandschutzkonzeptes
herzustellen bzw. wiederherzustellen. Die Koordination
mit den
Gewerken Lüftung, Trockenbau, Brandschutz, Maler/Boden
sowie gegebenenfalls Elektro ist Bestandteil der
Leistung,
soweit sie zur ordnungsgemäßen Ausführung der
Sanitärarbeiten erforderlich ist.

Die Ausführung hat unter Beachtung der allgemein
anerkannten
Regeln der Technik, der einschlägigen DIN-, EN- und
VDI-Regelwerke, der Vorgaben des Auftraggebers, der
Krankenhaus-Hygieneanforderungen sowie der örtlichen
Brandschutz- und Sicherheitsvorgaben zu erfolgen. Alle
Arbeiten sind vollständig, betriebsfertig und
einschließlich aller
Nebenleistungen auszuführen, auch wenn diese nicht in
jeder
Einzelposition gesondert beschrieben sind, jedoch zur
fachgerechten und funktionsfähigen Herstellung der
Leistung
erforderlich werden.

*Hinweis*
A.01 Bauwasser / Baustrom
Es werden seitens des AN Rohbau entsprechende
Baustromverteiler und
eine Wasserzapfstelle zur Verfügung gestellt. Für die
Arbeitsplatzbeleuchtung hat der AN selbst zu sorgen.
Die
Beleuchtung der
Hauptverkehrswege erfolgt bauseits.

A.02 Sanitäreinrichtungen
Bautoilletten bzw. ein Sanitärcontainer werden durch
den AN
Rohbau
gestellt.

A.03 Bauabfälle
Die Entsorgung aller in Zusammenhang mit der
Ausführung der
Werkvertragsleistung entstehenden Abfälle erfolgt
durch den
Auftragnehmer.
Alle anfallenden Abfallstoffe sind entsprechend den
Vorschriften
und
behördlichen Auflagen einzusammeln, zu befördern und zu
entsorgen. Für
Sonderabfälle sind die Entsorgungsnachweise nach den
behördlichen
Vorschriften zu führen und dem Auftraggeber
vorzulegen.Kommt der
Auftragnehmer seinen Pflichten nicht nach, so ist der
AG
berechtigt nach fruchtloser einmaliger Fristsetzung die
Abfallbeseitigung durch Dritte ohne
Preisvergleich ausführen zu lassen. Die dabei
entstandenen
Kosten trägt der
AN zuzüglich der bei der Bauleitung entstandenen
Aufwendungen.

A.04 Sicherheits- und Gesundheitsschutz /
Baustellenverordnung
Für die Überwachung der Einhaltung von Sicherheit und
Gesundheitsschutz
gemäß der Baustellenverordnung ist durch den Bauherrn
ein
SiGe-Koordinator eingesetzt. Er ist befugt, alle
Einrichtungen
der Baustelle
zu betreten und zu allen Belangen seines
Arbeitsbereiches
Auskunft zu
verlangen. Der Auftragnehmer hat bei der Ausführung der
Arbeiten die
Arbeitsschutzgesetzgebung und die daraus resultierenden
Verordnungen in
der aktuell gültigen Fassung zu beachten sowie die
Hinweise
des
Koordinators und den SicherheitsundGesundheitsschutzplan
zu
berücksichtigen .Im Rahmen der Baustellenverordnung
sind
dem
SiGe-Koordinator 10 AT nach Beauftragung folgende
Unterlagen
unaufgefordert vorzulegen:- die Gefährdungsbeurteilung
gemäß
§§ 5 und 6
Arbeitsschutzgesetz (ArbSchG) und der
Unfallverhütungsvorschrift
"Grundsätze der Prävention" (BGV A1 bzw. GUV-V A1)-
Nachweis der
innerbetrieblichen Unterweisungen der Mitarbeiter nach
§12
Arbeitsschutzgesetz- min. ein gültiger
Ersthelfernachweis (nicht
älter als 2
Jahre)

A.05 Unterbrechung durch Witterung
Die Ausführung in verschiedenen Zeiträumen, falls
durch die
Witterung oder
den Bauablauf erforderlich,wird nicht gesondert
vergütet. Mit
jahreszeitlich
üblichen Arbeitsunterbrechungen ist zu rechnen.

A.06 Arbeitszeiten
Bei Arbeiten außerhalb der regulären Arbeitszeiten
sind die
behördlichen
Ausnahmegenehmigungen durch den AN einzuholen und den
dem AG
vorzulegen.

A.07 Gerüste
Arbeits- und Schutzgerüste müssen bezüglich der
verwendeten
Bauteile,der
Standsicherheit sowie der Arbeits- und
Betriebssicherheit nach
DIN 4420
entsprechen. Sie sind vor Inbetriebnahme, nach längeren
Arbeitspausen,
nach konstruktiven Veränderungen vom Gerüstersteller zu
prüfen und
entsprechend zu kennzeichnen.

A.8 Vermessungsarbeiten
Durch den AN Rohbau werden in jedem Geschoss für alle
Gewerke
verbindliche überputzbare Meterrissplaketten aus
Kunststoff
angebracht.

A.9 Fachbauleiter
Der AN hat für die Dauer der Bauarbeiten einen
geeigneten
Fachbauleiter zu
bestellen. Dieser muss die deutsche und englische
Sprache in
Wort und Schrift
beherrschen und ist dem AG vor Beginn der
Montagearbeiten
schriftlich zu
benennen. Ein Wechsel des Fachbauleiters während der
Dauer
dieser
Baumaßnahme ist nur aus wichtigem Grund zulässig und
dem
AG
rechtzeitig schriftlich mitzuteilen.

A.10 Baustellentagebuch
Die Bauleitung des AN hat ein Bautagebuch zu führen, in
welchem der
Bauablauf und alle Angaben, die für die Ausführung und
Abrechnung des
Auftrages von Bedeutung sein können,festgehalten
werden. In
diesen
Berichten müssen mindestens folgende Daten dokumentiert
werden:
- Anzahl der beschäftigten Personen mit Name und
Lohngruppe;
- Einsatz der Maschinen- gelieferte Materialien mit
Lieferschein
und Menge
- Art und Umfang der täglichen Arbeiten und Leistungen
- Witterungsverhältnisse
- Arbeitsunterbrechungen mit Angabe der Gründe
Das Bautagebuch ist täglich zu führen und wöchentlich
dem
Bauherrn oder
dessen Bevollmächtigtem zu übergeben.

A.11 Baubesprechungen
Der AN verpflichtet sich zur initiativen Abstimmung
mit der
Bauleitung und
den anderen am Bau Beteiligten. Der AN hat zu den vom
AG
vorgegebenen
Baubesprechungen einen geeigneten,bevollmächtigten,
deutsch
und englisch
sprechenden Vertreter zu entsenden.

A.12 Termin- und Arbeitsablaufplanung
Vor Auftragserteilung findet ein technisches
Klärungsgespräch
mit dem AG
statt. Hierzu hat der AN einen detaillierten
Arbeitsablaufplan
über die in den
genannten Ausführungsfristen zu erbringende Leistung zu
erstellen. Dieser
wird anschließend Vertragsbestandteil. Dieser
Arbeitsablaufplan
ist über die
gesamte Bauzeit des AN fortzuschreiben. Diese Leistung
wird
nicht
gesondert vergütet.

A.13 Prüfzeugnisse / Zulassungen
Für alle einzubauenden Baustoffe hat der AN dem AG
unaufgefordert die
Prüfzeugnisse und die bauaufsichtlichen Zulassungen vor
Beginn der
Ausführung vorzulegen.

A.14 Aufmaß/Aufmaßpläne
Es wird angestrebt ein gemeinsames Aufmaß, unter
Beteiligung
des AN und
der Bauleitung durchzuführen. Der Aufmaßtermin ist
rechtzeitig
vom AN mit
dem Bauleiter zu vereinbaren, so dass alle
aufzumessenden
Teile ersichtlich
und frei zugänglich sind. Das erstellte gemeinsame
Aufmaß
muß prüfbar
sein und in Gliederung und Text dem, dem Auftrag zu
Grunde
liegenden
Leistungsverzeichnis entsprechen. Nach dem gemeinsamen
Aufmaß erhält
der Bauleiter ein Exemplar und ein weiteres Exemplar
verbleibt
beim AN.
Beide Exemplare haben nur Gültigkeit, wenn sie sowohl
vom
AN, als auch
vom Bauleiter unterschrieben sind.
Erfolgt in Ausnahmefällen ein Aufmaß auf der Grundlage
von
Plänen, sind
mit jedem Aufmaß die dazugehörigen Aufmaßpläne
vorzulegen.
In den
Aufmaßplänen müssen grundsätzlich alle Zahlen
eingetragen
sein, die im
Aufmaß enthalten sind. Dies bedeutet, dass solche
Maße, die in
den Plänen
vorhanden sind, durch Unterstreichen für das Aufmaß
kenntlich
gemacht
werden und Maße, die innerhalb des Aufmaßes neu
errechnet
werden, dort
eingetragen werden.

A.15 Montage-/Bestandspläne
Montagepläne sind vom AN zu erstellen und fort zu
schreiben,
mit
CAD-Programm, für den kompletten, zu erbringenden
Leistungsumfang,
anhand vom AG auf Datenträger/Schnittstelle zur
Verfügung
gestellter
Ausführungszeichnungen der Fachplanung, in Abstimmung
mit
anderen
Leistungsbereichen. Nach Auftragserteilung muß der AN
innerhalb von 10
Werktagen, die Montagepläne als
Papierzeichnung/Plotterausdruck und
Datenträger/Schnittstelle zur CAD-Verarbeitung,
einfach, farbig,
gefaltet DIN
A4, gelocht mit Lochverstärkungsringen, in Ordner
geheftet, an
den AG, zur
Prüfung und Freigabe durch den Fachplaner, übergeben.
Der
AN erstellt die
Montageunterlagen ebenfalls, zur Weiterbearbeitung auf
CAD-System,
Datenaustausch mittels Datei, Organisation und
Verwaltung des
Datenaustausches, Layerstrukturen und Zeichnungsebenen.
Bestandspläne erstellt der AN, mit CAD-Programm,
anhand von
mit
CAD-Programm erstellten Montageplänen des AN, Übergabe
vor der
Abnahme, mind. 15 Werktage, als
Papierzeichnung/Plotterausdruck, drei
Sätze, farbig, gefaltet DIN A4, gelocht mit
Lochverstärkungsringen, in
Ordner geheftet, und Datenträger/Schnittstelle zur
CAD-Verarbeitung,
einfach.Grund-/Verfahrensfließschema der Anlagen je
Zentrale
vergrößert
und farbig, aufgezogen auf Karton, mit Schutzfolie,
einschl.
Übergabe der
Pläne, zur Weiterbearbeitung auf
CAD-System,CAD-System-'Schnittstelle
DWG, Datenaustausch mittels Datei, Organisation und
Verwaltung des
Datenaustausches, Layerstrukturen und Zeichnungsebenen.

A.16 Dokumentation
Sämtliche erbrachten Leistungen sind hinsichtlich
ihrer Qualität
und Art zu
dokumentieren. Die Dokumentation ist Teil der
vertraglich
geschuldeten
Leistung und ist spätestens vier Wochen vor der Abnahme
gemäß § 12
VOB/B dem Fachplaner zu übergeben. Die Übergabe erfolgt
zum einen in
Papierform in 1-facher Ausfertigung, zum anderen 1-fach
indigitaler Form
auf geeignetem Datenträger.Die schriftlichen
Unterlagen sind in
Heftern/
Ordnern A4 zu liefern. Inhalt und Form müssen auf die
praktische
Anwendung ausgerichtet sein und auf die tatsächliche
Ausführung bezogen
angefertigt sein. Allgemeine Schemata werden nicht
anerkannt.Die
Dokumentation hat nach der nachfolgend angegebenen
Reihenfolge
zuerfolgen. Die Reihenfolge der Unterlagen ist auch
auf dem
Datenträger
einzuhalten.
Reihenfolge Dokumentationsunterlagen
00. Inhaltsverzeichnis
01. Fachunternehmer- / Errichtererklärung
02. Fachbauleitererklärung
03. Prüfzeugnisse, Zulassungen, Zustimmung im
Einzelfall
04. unterzeichnete Übereinstimmungserklärungen bezogen
auf
die
 jeweiligen Prüfzeugnisse und Zulassungen
05. Produktunterlagen
 a. Hersteller und Lieferant
 b. Fabrikat
 c. Modell- und Artikelnummer
 d. Farbangaben
 e. Materialangaben / Bauphysikalische Angaben
 f. Datenblätter
 g. Einbauhinweise
 h. Wartungs- und Pflegeanleitungen
06. Werkstattzeichnungen inkl. notwendiger Berechnungen
 a. Planlisten
b. Berechnungen
 c. Werkstatt- und Montagepläne
 d. Detailpläne
 e. Schemazeichnungen
07. CD oder DVD mit den o.g. Unterlagen
Mit der Errichtererklärung ist zu bestätigen, dass
alle zuvor
aufgelisteten
Bauprodukte und Bauarten gemäß den einschlägigen
Vorschriften
verwendet und eingebaut worden sind.

A.16 Leistungsumfang
Der Leistungsumfang umfasst alle Arbeiten, die in den
Positionen aufgeführt
sind; die angebotenen Einheitspreise enthalten
sämtliche
Leistungen, die zur
Erreichung des Auftragsziels erforderlich sind. Als
Auftragsziel
gelten die
beschriebenen Leistungen, hergestellt unter
Berücksichtigung
der
einschlägigen DIN- und EN-Normen und den anerkannten
Regeln der
Technik, sowie unter Berücksichtigung der lokalen
Vorschriften
und den
Einbau- und Verwendungsvorschriften der jeweiligen
Produkthersteller.Die in
den nachfolgend beschriebenen Positionen aufgeführten
Leistungen sind
gemäß der Allgemeinen und zusätzlichen
Vertragsbedingungen,
sowie den
Vorbemerkungen und den vorgestellten technischen
Beschreibungen
auszuführen. Alle Positionen sind als komplette, in
sich
geschlossene und
vollfunktionsfähige Leistungen anzubieten. Notwendig
erscheinende
Änderungen oder Ergänzungen sind mit einer
entsprechenden
Begründung
schriftlich dem Angebot beizufügen.Sofern nicht anders
beschrieben,
verstehen sich alle Positionen als liefern und
montieren, einschl.
allen
erforderlichen Montagehilfsmaterialien und -geräte.

*Hinweis*
Art und Umfang der Leistung
Die Vertragsleistung umfasst alle Leistungen und
Lieferungen, die erforderlich sind, um das Gewerk
funktionsfähig herzustellen. Unvollständigkeiten,
Unklarheiten und Widersprüche sind dahingehend
aufzulösen, dass eine den übrigen Vorschriften des
Vertrages entsprechender funktionsfähiger Leistung
geschuldet wird.

Ausführungsunterlagen
Der Ausführung dürfen nur Unterlagen zugrunde gelegt
werden, die vom Auftraggeber als zur Ausführung
bestimmt gekennzeichnet sind. Sämtliche Maße sind vom
Auftragnehmer am Bau zu prüfen. Der Auftragnehmer hat
auf Verlangen des Auftraggebers einen Bauterminplan für
seine Leistungen zu erstellen und dem Auftraggeber zu
übergeben. Dieser Bauterminplan muss auf der Basis des
vom Auftraggeber vorgelegten Bauzeitenplans erstellt
werden. Dieser Bauterminplan muss Abhängigkeiten zu
Vorleistungen anderer Gewerke berücksichtigen und -
sofern erforderlich - Trockenzeiten, Lieferzeiten und
dergleichen enthalten.

Umweltschutz
Der Auftragnehmer hat zum Schutz der Umwelt, Landschaft
und Gewässer die durch die Arbeiten verursachten
Beeinträchtigungen auf das unvermeidliche Mindestmaß zu
beschränken. Der Auftragnehmer hat behördliche
Anordnungen oder Ansprüche Dritter dem Auftraggeber
unverzüglich schriftlich mitzuteilen.

Benutzung von Arbeitsplätzen
Der Auftraggeber kann dem Auftragnehmer keine
Arbeitsplätze auf der Baustelle zur Verfügung stellen.
Der dadurch verursachte Aufwand ist in den
Angebotspreis der betreffenden Leistungen einzurechnen.

Benutzung von Wasser- und Energieanschlüssen
Die Anschlussanlagen für Wasser und Energie (wie im LV
beschrieben) werden: bauseits gestellt.

Baureinigung und Abfallbeseitigung
Dem Auftragnehmer obliegt die Baureinigung nach
Abschnitt 4.1 der DIN 18299 (aktuelle Fassung) und der
einschlägigen gewerkespezifischen Allgemeinen
Technischen Vertragsbedingungen für Bauleistungen
(VOB/C). Kommt der AN dem innerhalb einer angemessenen,
ihm gesetzten Frist samt Kündigungsandrohung nicht
nach, ist der Auftraggeber zur Teilkündigung und
anschließenden Selbstbeseitigung auf Kosten des
Auftragnehmers berechtigt. Dabei werden vom
Auftraggeber die tatsächlich entstandenen Kosten
zugrunde gelegt. Der Auftragnehmer wird sich bemühen,
bei der Erbringung seiner Leistung Abfälle zu
vermeiden. Der Auftragnehmer trifft alle erforderlichen
Vorkehrungen, um Bau- und Abbruchabfälle nach den
geltenden Vorschriften getrennt zu erfassen und zu
halten sowie einer sachgerechten Entsorgung zuzuführen.
Die nach den abfallrechtlichen Bestimmungen zum
Nachweis einer ordnungsgemäßen Entsorgung
erforderlichen Erklärungen, Bestätigungen, Belege usw.
sind dem Auftraggeber vorzulegen.

Ausführungsfristen
Für die Ausführungsfristen wird der im Zuge der
Auftragsvergabe aufzustellende Bauzeitenplan
verbindlich vereinbart. Die im Bauzeitenplan
enthaltenen Zwischenfristen sind Vertragsfristen.
Der Auftragnehmer ist verpflichtet, mit der Herstellung
nach Erteilung des Zuschlags alsbald zu beginnen und in
einer angemessenen Zeit zügig zu Ende zu führen.

Stundenlohnarbeiten
Für im Vertrag nicht vorgesehene Leistungen (Nachträge)
gilt §2 Abs. 6 VOB/B. Für diese sind grundsätzlich
mengenbezogene Einheitspreise anzubieten. Eine
Abrechnung als Stundenlohnarbeiten ist nur nach
ausdrücklicher vorheriger Zustimmung des
Auftraggebers zulässig. Bei Stundenlohnarbeiten gelten
die vereinbarten Verrechnungssätze unabhängig von der
Anzahl der geleisteten Stunden. Der Auftragnehmer hat
über Stundenlohnarbeiten arbeitstäglich
Stundenlohnzettel in zweifacher Ausfertigung
einzureichen. Diese müssen außer den Angaben nach §15
Abs. 3 VOB/B enthalten: das Datum,
die Bezeichnung des Ausführungsortes innerhalb der
Baustelle, die Art der Leistung, die Namen der
Arbeitskräfte und deren Berufs-, Lohn oder
Gehaltsgruppe, die geleisteten Arbeitsstunden je
Arbeitskraft, ggf. aufgegliedert nach Mehr-, Nacht-,
Sonntags- und Feiertagsarbeit, sowie nach im
Verrechnungssatz nicht enthaltenen Erschwernissen und
die Gerätekenngrößen. Stundenlohnrechnungen müssen
entsprechend den Stundenlohnzetteln aufgegliedert
werden. Die Originale der Stundenlohnzettel behält der
Auftraggeber, die bescheinigten Durchschriften erhält
der Auftragnehmer. Die Abzeichnung von
Stundenlohnzetteln durch den Auftraggeber oder den
Bauleiter und die damit verbundene Anerkenntniswirkung
betreffen nur Art und Umfang der erbrachten Leistung.
Es bleibt die Prüfung vorbehalten, ob es sich bei
denbescheinigten Arbeiten überhaupt um
vergütungspflichtige Leistungen handelt und ob diese
dann auf Stundenlohn- oder Einheitspreisbasis
abzurechnen sind.

Änderung der Vertragspreise
Lohn- und Stoffpreisgleitklauseln (Material- und
Transportgleitklauseln) werden nicht
vereinbart. Die vereinbarten Preise sind Festpreise

*Hinweis*
Allgemeines

Es gelten jeweils die Normen und Regeln in der zum
Vertragsschluss gültigen Fassung einschließlich der
Änderungen, Berichtigungen und Beiblätter.
Soweit in der Leistungsbeschreibung auf Technische
Spezifikationen, z. B. nationale Normen, mit denen
Europäische Normen umgesetzt werden, europäische
technische Zulassungen, gemeinsame technische
Spezifikationen, Internationale Normen, Bezug genommen
wird, werden auch ohne den ausdrücklichen Zusatz: "oder
gleichwertig", immer gleichwertige Technische
Spezifikationen in Bezug genommen.

Mitgeltende Normen und Regeln
ASR Technische Regeln für Arbeitsstätten (ASR)
ASR A5.2 Anforderungen an Arbeitsplätze und
Verkehrswege auf Baustellen im Grenzbereich zum
Straßenverkehr - Straßenbaustellen BaustelleneinrVV HA
Technische Baubestimmungen; Baustelleneinrichtungen;
Sicherheitsregeln für die Einrichtung und den Betrieb
auf Baustellen

RSA 95 Richtlinien für die Sicherung von Arbeitsstellen
an Straßen (RSA)

Baustromverteiler müssen mindestens der Schutzart IP
43, die ggf. dazu gehörenden Messeinrichtungen IP 54
entsprechen

Baustelleneinrichtung auf Grasnarbe oder Humus ist
nicht gestattet. Die Kronen- und Wurzelbereiche von
Bäumen sind frei zu halten. Das gilt auch für
Materiallagerungen.

Vor Beginn der Arbeiten hat sich der Auftragnehmer über
den Verlauf von Leitungen, Kabel usw. (unter- und
überirdisch) zu informieren. Notwendige Umlegungen sind
rechtzeitig vom Auftragnehmer zu beantragen.
Baustellen- und endgültige Anschlüsse müssen
grundsätzlich zugänglich bleiben und geschützt werden.
Im Zweifel ist vom Auftragnehmer an den Auftraggeber
ein Hinweis zu geben, erforderlichenfalls ist eine
Festlegung zu treffen.

Werden durch die Baustelleneinrichtung Rechte Dritter -
insbesondere von Nachbarn - für die Dauer der
Bauarbeiten oder vorübergehend und kurzfristig
beeinträchtigt,
ist der Bauherr oder die Bauleitung
unverzüglich zu informieren. Das gilt auch im Zweifel
über das Vorliegen von Rechten oder bei zu
vermutenden Beeinträchtigungen bzw. bei Beschädigung
vorhandener Bauwerke oderBauteile.

Der Auftragnehmer ist verpflichtet, die erforderlichen
Maßnahmen zum Schutz vor Winterschäden zu treffen. Dazu
gehört auch die ggf. erforderliche Kontrolle der
Baustelle, insbesondere der Schutz der
Messeinrichtungen unabhängig von deren
Rechtsträgerschaft.

Beim Abbau der Baustelleneinrichtung ist zu beachten:
Der Auftraggeber ist über den beabsichtigten Abbau der
Baustelleneinrichtung oder von wesentlichen Teilen
derselben zu informieren. Beim Abbau der
Baustelleneinrichtung ist zu beachten:
Nicht mehr benötigte Teile der Baustelleneinrichtung
sind unverzüglich zu entfernen.

Beim Abbau der Baustelleneinrichtung ist zu beachten:
Nach Abbau der Baustelleneinrichtung sind das dafür
benötigte Gelände bzw. die genutzten baulichen Anlagen
und Gebäude in den ursprünglichen Zustand zu versetzen,
soweit technisch möglich und falls nichts anderes
vereinbart ist.

Werden öffentliche Flächen über das vorgesehene Maß
hinaus (zeitlich oder räumlich) auf Veranlassung des
Auftragnehmers in Anspruch genommen, hat dieser die
entsprechende Abstimmung mit den Behörden vorzunehmen
(z.B. Sondernutzungserlaubnis nach StVO) und die
erhöhten Gebühren zu tragen.

Für Verkehrssicherungsmaßnahmen gilt die ATV DIN 18329
"Verkehrssicherungsarbeiten"

In den Preis einzurechnen sind die Gebühren im
Zusammenhang mit der beschriebenen
Baustelleneinrichtung, soweit sie nicht sowieso vom
Auftragnehmer zu tragen sind. (oder)
Vom Auftraggeber zu tragende Gebühren im Zusammenhang
mit der beschriebenen Baustelleneinrichtung werden
gegen Nachweis erstattet. Der Auftragnehmer hat dafür
Sorge
zu tragen, dass
während der Ausführung seiner Leistungen immer
mindestens ein fließend deutsch sprechender Mitarbeiter
seiner Firma auf der Baustelle anwesend ist.
Zu den auf der Baustelle vorzuhaltenden
Ausführungsunterlagen zählt neben den
Ausführungsplänen auch eine Ausfertigung dieser
Leistungsbeschreibung

*Hinweis*
Alle nachstehend angebotenen Einheitspreise verstehen
sich für
die
vollständige Lieferung und Montage, einschließlich
aller
erforderlichen
Dicht-, Befestigungs-, Schweiß-, Löt- und
Montagehilfsmaterialien,
sofern diese nicht als separate Leistungsposition
erfasst sind.
Ebenso
ist die Gestellung und Vorhaltung aller erforderlichen
Werkzeuge und
Montagehilfsgeräte, sofern diese nicht als separate
Leistungsposition
erfasst sind in die Einheitspreise einzukalkulieren.

### Titel 01 KG 411 Abwasseranlagen

*Hinweis*
Allgemeine Vorbemerkungen Abwasser

**01.1 Abwasserltg PP heißwasserbest. schallgedämmt DN/OD40 Gebäude**
*** EP-Aufgliederung gefordert
*** Bedarfsposition ohne GB
STLB-Bau 2024-04 044
Abwasserleitung aus PP-Rohr DIN EN 1451-1,
heißwasserbeständig (bis 95 Grad C) und schallgedämmt,
DN/OD 40, Verbindung mit Steckmuffe, einschl.
Dichtringen,
Verlegung in Gebäuden, Form- und Verbindungsstücke
werden
gesondert vergütet, Rohrbefestigungen werden gesondert
vergütet.
Menge: 1,000 m

**01.2 Abwasserltg PP heißwasserbest. schallgedämmt DN/OD50 Gebäude**
*** EP-Aufgliederung gefordert
*** Bedarfsposition ohne GB
STLB-Bau 2024-04 044
Abwasserleitung aus PP-Rohr DIN EN 1451-1,
heißwasserbeständig (bis 95 Grad C) und schallgedämmt,
DN/OD 50, Verbindung mit Steckmuffe, einschl.
Dichtringen,
Verlegung in Gebäuden, Form- und Verbindungsstücke
werden
gesondert vergütet, Rohrbefestigungen werden gesondert
vergütet.
Menge: 1,000 m

**01.3 Abwasserltg PP heißwasserbest. schallgedämmt DN/OD75 Gebäude**
*** EP-Aufgliederung gefordert
*** Bedarfsposition ohne GB
STLB-Bau 2026-04 044
Abwasserleitung aus PP-Rohr DIN EN 1451-1,
heißwasserbeständig (bis 95 Grad C) und schallgedämmt,
DN/OD 75, Verbindung mit Steckmuffe, einschl.
Dichtringen,
Verlegung in Gebäuden, Form- und Verbindungsstücke
werden
gesondert vergütet, besondere Rohrbefestigungen werden
gesondert vergütet.
Menge: 1,000 m

**01.4 Abwasserltg PP heißwasserbest. schallgedämmt DN/OD90 Gebäude**
*** EP-Aufgliederung gefordert
*** Bedarfsposition ohne GB
STLB-Bau 2024-04 044
Abwasserleitung aus PP-Rohr DIN EN 1451-1,
heißwasserbeständig (bis 95 Grad C) und schallgedämmt,
DN/OD 90, Verbindung mit Steckmuffe, einschl.
Dichtringen,
Verlegung in Gebäuden, Form- und Verbindungsstücke
werden
gesondert vergütet, Rohrbefestigungen werden gesondert
vergütet.
Menge: 1,000 m

**01.5 Abwasserltg PP heißwasserbest. schallgedämmt DN/OD100 Gebäude**
*** EP-Aufgliederung gefordert
STLB-Bau 2024-04 044
Abwasserleitung aus PP-Rohr DIN EN 1451-1,
heißwasserbeständig (bis 95 Grad C) und schallgedämmt,
DN/OD 100, Verbindung mit Steckmuffe, einschl.
Dichtringen,
Verlegung in Gebäuden, Form- und Verbindungsstücke
werden
gesondert vergütet, Rohrbefestigungen werden gesondert
vergütet.
Menge: 35,000 m

**01.6 Abwasserltg PP heißwasserbest. schallgedämmt DN/OD125 Gebäude**
*** EP-Aufgliederung gefordert
*** Bedarfsposition ohne GB
STLB-Bau 2026-04 044
Abwasserleitung aus PP-Rohr DIN EN 1451-1,
heißwasserbeständig (bis 95 Grad C) und schallgedämmt,
DN/OD 125, Verbindung mit Steckmuffe, einschl.
Dichtringen,
Verlegung in Gebäuden, Form- und Verbindungsstücke
werden
gesondert vergütet, besondere Rohrbefestigungen werden
gesondert vergütet.
Menge: 1,000 m

**01.7 Abwasserltg PP heißwasserbest. schallgedämmt DN/OD160 Gebäude**
*** EP-Aufgliederung gefordert
*** Bedarfsposition ohne GB
STLB-Bau 2026-04 044
Abwasserleitung aus PP-Rohr DIN EN 1451-1,
heißwasserbeständig (bis 95 Grad C) und schallgedämmt,
DN/OD 160, Verbindung mit Steckmuffe, einschl.
Dichtringen,
Verlegung in Gebäuden, Form- und Verbindungsstücke
werden
gesondert vergütet, besondere Rohrbefestigungen werden
gesondert vergütet.
Menge: 1,000 m

**01.8 Bogen 45-90Grad Abwasserltg PP heißwasserbest. schallgedämmt DN/OD40**
*** EP-Aufgliederung gefordert
*** Bedarfsposition ohne GB
STLB-Bau 2026-04 044
Bogen, über 45 bis 90 Grad, für Abwasserleitung, aus
PP-Rohr
DIN EN 1451-1, heißwasserbeständig (bis 95 Grad C) und
schallgedämmt, DN/OD 40.
Menge: 1,000 St

**01.9 Bogen 45-90Grad Abwasserltg PP heißwasserbest. schallgedämmt DN/OD50**
*** EP-Aufgliederung gefordert
*** Bedarfsposition ohne GB
STLB-Bau 2026-04 044
Bogen, über 45 bis 90 Grad, für Abwasserleitung, aus
PP-Rohr
DIN EN 1451-1, heißwasserbeständig (bis 95 Grad C) und
schallgedämmt, DN/OD 50.
Menge: 1,000 St

**01.10 Bogen 45-90Grad Abwasserltg PP heißwasserbest. schallgedämmt DN/OD75**
*** EP-Aufgliederung gefordert
*** Bedarfsposition ohne GB
STLB-Bau 2026-04 044
Bogen, über 45 bis 90 Grad, für Abwasserleitung, aus
PP-Rohr
DIN EN 1451-1, heißwasserbeständig (bis 95 Grad C) und
schallgedämmt, DN/OD 75.
Menge: 1,000 St

**01.11 Bogen 45-90Grad Abwasserltg PP heißwasserbest. schallgedämmt DN/OD90**
*** EP-Aufgliederung gefordert
*** Bedarfsposition ohne GB
STLB-Bau 2026-04 044
Bogen, über 45 bis 90 Grad, für Abwasserleitung, aus
PP-Rohr
DIN EN 1451-1, heißwasserbeständig (bis 95 Grad C) und
schallgedämmt, DN/OD 90.
Menge: 1,000 St

**01.12 Bogen 45-90Grad Abwasserltg PP heißwasserbest. schallgedämmt DN/OD100**
*** EP-Aufgliederung gefordert
STLB-Bau 2026-04 044
Bogen, über 45 bis 90 Grad, für Abwasserleitung, aus
PP-Rohr
DIN EN 1451-1, heißwasserbeständig (bis 95 Grad C) und
schallgedämmt, DN/OD 100.
Menge: 15,000 St

**01.13 Bogen 45-90Grad Abwasserltg PP heißwasserbest. schallgedämmt DN/OD125**
*** EP-Aufgliederung gefordert
*** Bedarfsposition ohne GB
STLB-Bau 2026-04 044
Bogen, über 45 bis 90 Grad, für Abwasserleitung, aus
PP-Rohr
DIN EN 1451-1, heißwasserbeständig (bis 95 Grad C) und
schallgedämmt, DN/OD 125.
Menge: 1,000 St

**01.14 Bogen 45-90Grad Abwasserltg PP heißwasserbest. schallgedämmt DN/OD160**
*** EP-Aufgliederung gefordert
*** Bedarfsposition ohne GB
STLB-Bau 2026-04 044
Bogen, über 45 bis 90 Grad, für Abwasserleitung, aus
PP-Rohr
DIN EN 1451-1, heißwasserbeständig (bis 95 Grad C) und
schallgedämmt, DN/OD 160.
Menge: 1,000 St

**01.15 Deckendurchbruch für Abwasserleitung verschieben, inkl. Brandschutzverschluss**
Vorhandenen Deckendurchbruch für Abwasserleitungen im
Zuge geänderter Leitungsführung schließen und neuen
Deckendurchbruch an geänderter Position herstellen.

Leistung einschließlich Prüfen und Anzeichnen der neuen
Durchbruchslage, Herstellen des neuen
Deckendurchbruches,
Reinigen und Vorbereiten des nicht mehr benötigten
Durchbruches sowie fachgerechtem Verschließen der alten
Öffnung.

Deckendurchführungen sind entsprechend der vorhandenen
Feuerwiderstandsklasse der Decke brandschutztechnisch
korrekt herzustellen bzw. zu verschließen. Das
Brandschutzsystem ist passend für Abwasserleitungen,
Rohrwerkstoff, Rohrdurchmesser, Dämmung bzw.
Schallschutzummantelung, Ringspalt und Bauteilaufbau
auszuwählen und nach Herstellervorgabe einzubauen.

Ausführung einschließlich aller erforderlichen Bohr-,
Schneid-
und Stemmarbeiten, Brandschutzmaterialien,
Nebenleistungen,
Schutzmaßnahmen, Geruchsverschluss während der
Arbeiten,
Reinigung, Entsorgung, Kennzeichnung und Dokumentation.

Ausführung abschnittsweise im laufenden
Krankenhausbetrieb
unter besonderer Beachtung von Sauberkeit, Staubschutz,
Geruchsvermeidung und Schutz angrenzender Bauteile.
Menge: 12,000 St

**01.16 Abzweig Abwasserltg PP heißwasserbest. schallgedämmt DN/OD40**
*** EP-Aufgliederung gefordert
*** Bedarfsposition ohne GB
STLB-Bau 2026-04 044
Abzweig, für Abwasserleitung, aus PP-Rohr DIN EN
1451-1,
heißwasserbeständig (bis 95 Grad C) und schallgedämmt,
DN/OD 40.
Menge: 1,000 St

**01.17 Abzweig Abwasserltg PP heißwasserbest. schallgedämmt DN/OD50**
*** EP-Aufgliederung gefordert
*** Bedarfsposition ohne GB
STLB-Bau 2026-04 044
Abzweig, für Abwasserleitung, aus PP-Rohr DIN EN
1451-1,
heißwasserbeständig (bis 95 Grad C) und schallgedämmt,
DN/OD 50.
Menge: 1,000 St

**01.18 Abzweig Abwasserltg PP heißwasserbest. schallgedämmt DN/OD75**
*** EP-Aufgliederung gefordert
*** Bedarfsposition ohne GB
STLB-Bau 2026-04 044
Abzweig, für Abwasserleitung, aus PP-Rohr DIN EN
1451-1,
heißwasserbeständig (bis 95 Grad C) und schallgedämmt,
DN/OD 75.
Menge: 1,000 St

**01.19 Abzweig Abwasserltg PP heißwasserbest. schallgedämmt DN/OD90**
*** EP-Aufgliederung gefordert
*** Bedarfsposition ohne GB
STLB-Bau 2026-04 044
Abzweig, für Abwasserleitung, aus PP-Rohr DIN EN
1451-1,
heißwasserbeständig (bis 95 Grad C) und schallgedämmt,
DN/OD 90.
Menge: 1,000 St

**01.20 Abzweig Abwasserltg PP heißwasserbest. schallgedämmt DN/OD100**
*** EP-Aufgliederung gefordert
STLB-Bau 2026-04 044
Abzweig, für Abwasserleitung, aus PP-Rohr DIN EN
1451-1,
heißwasserbeständig (bis 95 Grad C) und schallgedämmt,
DN/OD 100.
Menge: 6,000 St

**01.21 Abzweig Abwasserltg PP heißwasserbest. schallgedämmt DN/OD125**
*** EP-Aufgliederung gefordert
*** Bedarfsposition ohne GB
STLB-Bau 2026-04 044
Abzweig, für Abwasserleitung, aus PP-Rohr DIN EN
1451-1,
heißwasserbeständig (bis 95 Grad C) und schallgedämmt,
DN/OD 125.
Menge: 1,000 St

**01.22 Abzweig Abwasserltg PP heißwasserbest. schallgedämmt DN/OD160**
*** EP-Aufgliederung gefordert
*** Bedarfsposition ohne GB
STLB-Bau 2026-04 044
Abzweig, für Abwasserleitung, aus PP-Rohr DIN EN
1451-1,
heißwasserbeständig (bis 95 Grad C) und schallgedämmt,
DN/OD 160.
Menge: 1,000 St

**01.23 Rohrschelle Stahl verz DN40**
*** EP-Aufgliederung gefordert
*** Bedarfsposition ohne GB
STLB-Bau 2026-04 042
Rohraufhängung als Rohrschelle, aus verzinktem Stahl,
mit
schalldämmenden Einlagen, Anforderungen entsprechend
DIN
4109-1, Befestigung mit bauaufsichtlich zugelassenen
Dübeln,
einschl. Bohrarbeiten, Befestigungsuntergrund Beton,
Rohr aus
Kunststoff, DN 40.
Menge: 1,000 St

**01.24 Rohrschelle Stahl verz DN50**
*** EP-Aufgliederung gefordert
*** Bedarfsposition ohne GB
STLB-Bau 2026-04 042
Rohraufhängung als Rohrschelle, aus verzinktem Stahl,
mit
schalldämmenden Einlagen, Anforderungen entsprechend
DIN
4109-1, Befestigung mit bauaufsichtlich zugelassenen
Dübeln,
einschl. Bohrarbeiten, Befestigungsuntergrund Beton,
Rohr aus
Kunststoff, DN 50.
Menge: 1,000 St

**01.25 Rohrschelle Stahl verz DN75**
*** EP-Aufgliederung gefordert
*** Bedarfsposition ohne GB
STLB-Bau 2026-04 042
Rohraufhängung als Rohrschelle, aus verzinktem Stahl,
mit
schalldämmenden Einlagen, Anforderungen entsprechend
DIN
4109-1, Befestigung mit bauaufsichtlich zugelassenen
Dübeln,
einschl. Bohrarbeiten, Befestigungsuntergrund Beton,
Rohr aus
Kunststoff, DN 75.
Menge: 1,000 St

**01.26 Rohrschelle Stahl verz DN90**
*** EP-Aufgliederung gefordert
*** Bedarfsposition ohne GB
STLB-Bau 2026-04 042
Rohraufhängung als Rohrschelle, aus verzinktem Stahl,
mit
schalldämmenden Einlagen, Anforderungen entsprechend
DIN
4109-1, Befestigung mit bauaufsichtlich zugelassenen
Dübeln,
einschl. Bohrarbeiten, Befestigungsuntergrund Beton,
Rohr aus
Kunststoff, DN 90.
Menge: 1,000 St

**01.27 Rohrschelle Stahl verz DN100**
*** EP-Aufgliederung gefordert
STLB-Bau 2026-04 042
Rohraufhängung als Rohrschelle, aus verzinktem Stahl,
mit
schalldämmenden Einlagen, Anforderungen entsprechend
DIN
4109-1, Befestigung mit bauaufsichtlich zugelassenen
Dübeln,
einschl. Bohrarbeiten, Befestigungsuntergrund Beton,
Rohr aus
Kunststoff, DN 100.
Menge: 45,000 St

**01.28 Rohrschelle Stahl verz DN125**
*** EP-Aufgliederung gefordert
*** Bedarfsposition ohne GB
STLB-Bau 2026-04 042
Rohraufhängung als Rohrschelle, aus verzinktem Stahl,
mit
schalldämmenden Einlagen, Anforderungen entsprechend
DIN
4109-1, Befestigung mit bauaufsichtlich zugelassenen
Dübeln,
einschl. Bohrarbeiten, Befestigungsuntergrund Beton,
Rohr aus
Kunststoff, DN 125.
Menge: 1,000 St

**01.29 Rohrschelle Stahl verz DN160**
*** EP-Aufgliederung gefordert
*** Bedarfsposition ohne GB
STLB-Bau 2026-04 042
Rohraufhängung als Rohrschelle, aus verzinktem Stahl,
mit
schalldämmenden Einlagen, Anforderungen entsprechend
DIN
4109-1, Befestigung mit bauaufsichtlich zugelassenen
Dübeln,
einschl. Bohrarbeiten, Befestigungsuntergrund Beton,
Rohr aus
Kunststoff, DN 160.
Menge: 1,000 St

### Titel 02 KG 412 Trinkwasser

#### Bereich 02.01 Rohre/Formteile

*Hinweis*
Vorbemerkung  Arbeiten an bestehenden
Trinkwasserleitungen

Im Zuge der brandschutztechnischen Sanierungsarbeiten
an
der Lüftungsanlage des Achenbach-Krankenhauses sind
abschnittsweise Demontage-, Anpassungs- und
Wiedermontagearbeiten an bestehenden
Trinkwasserleitungen
erforderlich. Die Trinkwasserleitungen verlaufen
überwiegend in
Installationswänden, Zwischenwänden, Schächten,
Vorwandbereichen und abgehängten Decken. Die
Leitungsführungen und Leitungsdimensionen sind im
Bestand
teilweise nicht oder nur eingeschränkt einsehbar.

Da die tatsächlichen Leitungsdimensionen vor
Ausführungsbeginn nicht vollständig festgestellt
werden können,
wird für die Ausschreibung eine Grund- und
Kalkulationsdimension von **DN 32, Edelstahlrohr
gepresst**,
zugrunde gelegt. Die angebotenen Einheitspreise der
Grundpositionen beziehen sich auf diese angenommene
Leitungsdimension einschließlich aller zugehörigen
Form- und
Verbindungsstücke, Pressfittings, Dämmungen,
Befestigungen,
Nebenmaterialien sowie aller zur fachgerechten
Demontage
und Wiedermontage erforderlichen Nebenleistungen.

Werden im Zuge der Ausführung abweichende
Leitungsdimensionen festgestellt, erfolgt die
Abrechnung der
Mehr- oder Minderaufwendungen ausschließlich über die
im
Leistungsverzeichnis vorgesehenen Mehr- bzw.
Minderpreispositionen. Maßgebend sind die tatsächlich
vorgefundenen und bearbeiteten Leitungsdimensionen
sowie
die tatsächlich ausgeführten Leitungslängen.

Vor Ausführung der jeweiligen Arbeiten sind die
vorgefundenen
Leitungsdimensionen, Leitungslängen, Einbausituationen
und
Anschlussbereiche gemeinsam mit der Bauleitung bzw. dem
Auftraggeber aufzunehmen und zu dokumentieren.
Abweichungen von der ausgeschriebenen Grunddimension
sind
der Bauleitung unverzüglich anzuzeigen und vor
Ausführung der
weiteren Arbeiten freigeben zu lassen.

Sämtliche Arbeiten sind abschnittsweise im laufenden
Krankenhausbetrieb auszuführen. Dabei sind die
Anforderungen an Trinkwasserhygiene, Sauberkeit,
Staubschutz, Schallschutz, Brandschutz sowie der Schutz
angrenzender Bauteile, Oberflächen, Sanitärobjekte und
technischer Anlagen besonders zu beachten. Eingriffe
in das
bestehende Trinkwassernetz, insbesondere Absperrungen,
Entleerungen, Trennungen und Wiederinbetriebnahmen,
dürfen
nur nach vorheriger Abstimmung mit der Bauleitung und
dem
technischen Betrieb des Krankenhauses erfolgen.

**02.01.1 Rohr Stahl niro geschweißt TW AD 18mm WD 1mm Pressen**
*** EP-Aufgliederung gefordert
*** Bedarfsposition ohne GB
STLB-Bau 2024-04 042
Rohrleitung aus nichtrostenden Stahlrohren DVGW GW 541,
geschweißt, für Trinkwasser DIN 1988-200,
Außendurchmesser
18 mm, Wanddicke 1 mm, Verbindung durch Pressen,
einschl.
Dichtungsmittel und Herstellen der Verbindungen, Form-
und
Verbindungsstücke werden gesondert vergütet,
Rohrbefestigungen werden gesondert vergütet, Verlegung
in
Gebäuden.
Menge: 1,000 m

**02.01.2 Rohr Stahl niro geschweißt TW AD 22mm WD 1,2mm Pressen**
*** EP-Aufgliederung gefordert
*** Bedarfsposition ohne GB
STLB-Bau 2024-04 042
Rohrleitung aus nichtrostenden Stahlrohren DVGW GW 541,
geschweißt, für Trinkwasser DIN 1988-200,
Außendurchmesser
22 mm, Wanddicke 1,2 mm, Verbindung durch Pressen,
einschl. Dichtungsmittel und Herstellen der
Verbindungen,
Form- und Verbindungsstücke werden gesondert vergütet,
Rohrbefestigungen werden gesondert vergütet, Verlegung
in
Gebäuden.
Menge: 1,000 m

**02.01.3 Rohr Stahl niro geschweißt TW AD 28mm WD 1,2mm Pressen**
*** EP-Aufgliederung gefordert
*** Bedarfsposition ohne GB
STLB-Bau 2026-04 042
Rohrleitung aus nichtrostenden Stahlrohren DVGW GW 541,
geschweißt, für Trinkwasser DIN 1988-200,
Außendurchmesser
28 mm, Wanddicke 1,2 mm, Verbindung durch Pressen,
einschl. Dichtungsmittel und Herstellen der
Verbindungen,
Form- und Verbindungsstücke werden gesondert vergütet,
besondere Rohrbefestigungen werden gesondert vergütet,
Verlegung in Gebäuden.
Menge: 1,000 m

**02.01.4 Rohr Stahl niro geschweißt TW AD 35mm WD 1,5mm Pressen**
*** EP-Aufgliederung gefordert
STLB-Bau 2024-04 042
Rohrleitung aus nichtrostenden Stahlrohren DVGW GW 541,
geschweißt, für Trinkwasser DIN 1988-200,
Außendurchmesser
35 mm, Wanddicke 1,5 mm, Verbindung durch Pressen,
einschl. Dichtungsmittel und Herstellen der
Verbindungen,
Form- und Verbindungsstücke werden gesondert vergütet,
Rohrbefestigungen werden gesondert vergütet, Verlegung
in
Gebäuden.
Menge: 63,000 m

**02.01.5 Rohr Stahl niro geschweißt TW AD 42mm WD 1,5mm Pressen**
*** EP-Aufgliederung gefordert
*** Bedarfsposition ohne GB
STLB-Bau 2024-04 042
Rohrleitung aus nichtrostenden Stahlrohren DVGW GW 541,
geschweißt, für Trinkwasser DIN 1988-200,
Außendurchmesser
42 mm, Wanddicke 1,5 mm, Verbindung durch Pressen,
einschl. Dichtungsmittel und Herstellen der
Verbindungen,
Form- und Verbindungsstücke werden gesondert vergütet,
Rohrbefestigungen werden gesondert vergütet, Verlegung
in
Gebäuden.
Menge: 1,000 m

**02.01.6 Rohr Stahl niro geschweißt TW AD 54mm WD 1,5mm Pressen**
*** EP-Aufgliederung gefordert
*** Bedarfsposition ohne GB
STLB-Bau 2024-04 042
Rohrleitung aus nichtrostenden Stahlrohren DVGW GW 541,
geschweißt, für Trinkwasser DIN 1988-200,
Außendurchmesser
54 mm, Wanddicke 1,5 mm, Verbindung durch Pressen,
einschl. Dichtungsmittel und Herstellen der
Verbindungen,
Form- und Verbindungsstücke werden gesondert vergütet,
Rohrbefestigungen werden gesondert vergütet, Verlegung
in
Gebäuden.
Menge: 1,000 m

**02.01.7 Rohr Stahl niro geschweißt TW AD 76,1mm WD 1,5mm Pressen**
*** EP-Aufgliederung gefordert
*** Bedarfsposition ohne GB
STLB-Bau 2026-04 042
Rohrleitung aus nichtrostenden Stahlrohren DVGW GW 541,
geschweißt, für Trinkwasser DIN 1988-200,
Außendurchmesser
76,1 mm, Wanddicke 1,5 mm, Verbindung durch Pressen,
einschl. Dichtungsmittel und Herstellen der
Verbindungen,
Form- und Verbindungsstücke werden gesondert vergütet,
besondere Rohrbefestigungen werden gesondert vergütet,
Verlegung in Gebäuden.
Menge: 1,000 m

**02.01.8 Bogen Stahl niro 45-90Grad TW Pressverbindung AD 18mm**
*** EP-Aufgliederung gefordert
*** Bedarfsposition ohne GB
STLB-Bau 2024-04 042
Bogen, aus nichtrostendem Stahl, über 45 bis 90 Grad,
für
Rohrleitung aus nichtrostendem Stahl, für Trinkwasser
DIN
1988-200, als Pressverbindung mit DVGW-Zertifizierung,
mit
Verpresstkennzeichnung und Prüfsicherheit,
Außendurchmesser 18 mm.
Menge: 1,000 St

**02.01.9 Bogen Stahl niro 45-90Grad TW Pressverbindung AD 22mm**
*** EP-Aufgliederung gefordert
*** Bedarfsposition ohne GB
STLB-Bau 2024-04 042
Bogen, aus nichtrostendem Stahl, über 45 bis 90 Grad,
für
Rohrleitung aus nichtrostendem Stahl, für Trinkwasser
DIN
1988-200, als Pressverbindung mit DVGW-Zertifizierung,
mit
Verpresstkennzeichnung und Prüfsicherheit,
Außendurchmesser 22 mm.
Menge: 1,000 St

**02.01.10 Bogen Stahl niro 45-90Grad TW Pressverbindung AD 28mm**
*** EP-Aufgliederung gefordert
*** Bedarfsposition ohne GB
STLB-Bau 2026-04 042
Bogen, aus nichtrostendem Stahl, über 45 bis 90 Grad,
für
Rohrleitung aus nichtrostendem Stahl, für Trinkwasser
DIN
1988-200, als Pressverbindung mit DVGW-Zertifizierung,
mit
Verpresstkennzeichnung und Prüfsicherheit,
Außendurchmesser 28 mm.
Menge: 1,000 St

**02.01.11 Bogen Stahl niro 45-90Grad TW Pressverbindung AD 35mm**
*** EP-Aufgliederung gefordert
STLB-Bau 2024-04 042
Bogen, aus nichtrostendem Stahl, über 45 bis 90 Grad,
für
Rohrleitung aus nichtrostendem Stahl, für Trinkwasser
DIN
1988-200, als Pressverbindung mit DVGW-Zertifizierung,
mit
Verpresstkennzeichnung und Prüfsicherheit,
Außendurchmesser 35 mm.
Menge: 45,000 St

**02.01.12 Bogen Stahl niro 45-90Grad TW Pressverbindung AD 42mm**
*** EP-Aufgliederung gefordert
*** Bedarfsposition ohne GB
STLB-Bau 2024-04 042
Bogen, aus nichtrostendem Stahl, über 45 bis 90 Grad,
für
Rohrleitung aus nichtrostendem Stahl, für Trinkwasser
DIN
1988-200, als Pressverbindung mit DVGW-Zertifizierung,
mit
Verpresstkennzeichnung und Prüfsicherheit,
Außendurchmesser 42 mm.
Menge: 1,000 St

**02.01.13 Bogen Stahl niro 45-90Grad TW Pressverbindung AD 54mm**
*** EP-Aufgliederung gefordert
*** Bedarfsposition ohne GB
STLB-Bau 2024-04 042
Bogen, aus nichtrostendem Stahl, über 45 bis 90 Grad,
für
Rohrleitung aus nichtrostendem Stahl, für Trinkwasser
DIN
1988-200, als Pressverbindung mit DVGW-Zertifizierung,
mit
Verpresstkennzeichnung und Prüfsicherheit,
Außendurchmesser 54 mm.
Menge: 1,000 St

**02.01.14 Bogen Stahl niro 45-90Grad TW Pressverbindung AD 76,1mm**
*** EP-Aufgliederung gefordert
*** Bedarfsposition ohne GB
STLB-Bau 2026-04 042
Bogen, aus nichtrostendem Stahl, über 45 bis 90 Grad,
für
Rohrleitung aus nichtrostendem Stahl, für Trinkwasser
DIN
1988-200, als Pressverbindung mit DVGW-Zertifizierung,
mit
Verpresstkennzeichnung und Prüfsicherheit,
Außendurchmesser 76,1 mm.
Menge: 1,000 St

**02.01.15 T-Stück Stahl niro TW Pressverbindung AD 18mm**
*** EP-Aufgliederung gefordert
*** Bedarfsposition ohne GB
STLB-Bau 2024-04 042
T-Stück, aus nichtrostendem Stahl, für Rohrleitung aus
nichtrostendem Stahl, für Trinkwasser DIN 1988-200, als
Pressverbindung mit DVGW-Zertifizierung, mit
Verpresstkennzeichnung und Prüfsicherheit,
Außendurchmesser 18 mm.
Menge: 1,000 St

**02.01.16 T-Stück Stahl niro TW Pressverbindung AD 22mm**
*** EP-Aufgliederung gefordert
*** Bedarfsposition ohne GB
STLB-Bau 2026-04 042
T-Stück, aus nichtrostendem Stahl, für Rohrleitung aus
nichtrostendem Stahl, für Trinkwasser DIN 1988-200, als
Pressverbindung mit DVGW-Zertifizierung, mit
Verpresstkennzeichnung und Prüfsicherheit,
Außendurchmesser 22 mm.
Menge: 1,000 St

**02.01.17 T-Stück Stahl niro TW Pressverbindung AD 28mm**
*** EP-Aufgliederung gefordert
*** Bedarfsposition ohne GB
STLB-Bau 2026-04 042
T-Stück, aus nichtrostendem Stahl, für Rohrleitung aus
nichtrostendem Stahl, für Trinkwasser DIN 1988-200, als
Pressverbindung mit DVGW-Zertifizierung, mit
Verpresstkennzeichnung und Prüfsicherheit,
Außendurchmesser 28 mm.
Menge: 1,000 St

**02.01.18 T-Stück Stahl niro TW Pressverbindung AD 35mm**
*** EP-Aufgliederung gefordert
STLB-Bau 2026-04 042
T-Stück, aus nichtrostendem Stahl, für Rohrleitung aus
nichtrostendem Stahl, für Trinkwasser DIN 1988-200, als
Pressverbindung mit DVGW-Zertifizierung, mit
Verpresstkennzeichnung und Prüfsicherheit,
Außendurchmesser 35 mm.
Menge: 30,000 St

**02.01.19 T-Stück Stahl niro TW Pressverbindung AD 42mm**
*** EP-Aufgliederung gefordert
*** Bedarfsposition ohne GB
STLB-Bau 2026-04 042
T-Stück, aus nichtrostendem Stahl, für Rohrleitung aus
nichtrostendem Stahl, für Trinkwasser DIN 1988-200, als
Pressverbindung mit DVGW-Zertifizierung, mit
Verpresstkennzeichnung und Prüfsicherheit,
Außendurchmesser 42 mm.
Menge: 1,000 St

**02.01.20 T-Stück Stahl niro TW Pressverbindung AD 54mm**
*** EP-Aufgliederung gefordert
*** Bedarfsposition ohne GB
STLB-Bau 2026-04 042
T-Stück, aus nichtrostendem Stahl, für Rohrleitung aus
nichtrostendem Stahl, für Trinkwasser DIN 1988-200, als
Pressverbindung mit DVGW-Zertifizierung, mit
Verpresstkennzeichnung und Prüfsicherheit,
Außendurchmesser 54 mm.
Menge: 1,000 St

**02.01.21 T-Stück Stahl niro TW Pressverbindung AD 76,1mm**
*** EP-Aufgliederung gefordert
*** Bedarfsposition ohne GB
STLB-Bau 2026-04 042
T-Stück, aus nichtrostendem Stahl, für Rohrleitung aus
nichtrostendem Stahl, für Trinkwasser DIN 1988-200, als
Pressverbindung mit DVGW-Zertifizierung, mit
Verpresstkennzeichnung und Prüfsicherheit,
Außendurchmesser 76,1 mm.
Menge: 1,000 St

**02.01.22 Rohraufhängung Stahl verz L bis 0,5m DN15**
*** EP-Aufgliederung gefordert
*** Bedarfsposition ohne GB
STLB-Bau 2026-04 042
Rohraufhängung, aus verzinktem Stahl, mit
schalldämmenden
Einlagen, Anforderungen entsprechend DIN 4109-1, Länge
Aufhängung bis 0,5 m, Befestigung mit Gewindestäben,
mit
bauaufsichtlich zugelassenen Dübeln, einschl.
Bohrarbeiten,
Befestigungsuntergrund Mauerwerk, Rohr aus
nichtrostendem
Stahl, DN 15, Arbeitshöhe des Montageortes bis 3,5 m
über der
Standfläche des hierfür erforderlichen Gerüstes.
Menge: 1,000 St

**02.01.23 Rohraufhängung Stahl verz L bis 0,5m DN20**
*** EP-Aufgliederung gefordert
*** Bedarfsposition ohne GB
STLB-Bau 2026-04 042
Rohraufhängung, aus verzinktem Stahl, mit
schalldämmenden
Einlagen, Anforderungen entsprechend DIN 4109-1, Länge
Aufhängung bis 0,5 m, Befestigung mit Gewindestäben,
mit
bauaufsichtlich zugelassenen Dübeln, einschl.
Bohrarbeiten,
Befestigungsuntergrund Mauerwerk, Rohr aus
nichtrostendem
Stahl, DN 20, Arbeitshöhe des Montageortes bis 3,5 m
über der
Standfläche des hierfür erforderlichen Gerüstes.
Menge: 1,000 St

**02.01.24 Rohraufhängung Stahl verz L bis 0,5m DN25**
*** EP-Aufgliederung gefordert
*** Bedarfsposition ohne GB
STLB-Bau 2026-04 042
Rohraufhängung, aus verzinktem Stahl, mit
schalldämmenden
Einlagen, Anforderungen entsprechend DIN 4109-1, Länge
Aufhängung bis 0,5 m, Befestigung mit Gewindestäben,
mit
bauaufsichtlich zugelassenen Dübeln, einschl.
Bohrarbeiten,
Befestigungsuntergrund Mauerwerk, Rohr aus
nichtrostendem
Stahl, DN 25, Arbeitshöhe des Montageortes bis 3,5 m
über der
Standfläche des hierfür erforderlichen Gerüstes.
Menge: 1,000 St

**02.01.25 Rohraufhängung Stahl verz L bis 0,5m DN32**
*** EP-Aufgliederung gefordert
*** Bedarfsposition ohne GB
STLB-Bau 2026-04 042
Rohraufhängung, aus verzinktem Stahl, mit
schalldämmenden
Einlagen, Anforderungen entsprechend DIN 4109-1, Länge
Aufhängung bis 0,5 m, Befestigung mit Gewindestäben,
mit
bauaufsichtlich zugelassenen Dübeln, einschl.
Bohrarbeiten,
Befestigungsuntergrund Mauerwerk, Rohr aus
nichtrostendem
Stahl, DN 32, Arbeitshöhe des Montageortes bis 3,5 m
über der
Standfläche des hierfür erforderlichen Gerüstes.
Menge: 85,000 St

**02.01.26 Rohraufhängung Stahl verz L bis 0,5m DN40**
*** EP-Aufgliederung gefordert
*** Bedarfsposition ohne GB
STLB-Bau 2026-04 042
Rohraufhängung, aus verzinktem Stahl, mit
schalldämmenden
Einlagen, Anforderungen entsprechend DIN 4109-1, Länge
Aufhängung bis 0,5 m, Befestigung mit Gewindestäben,
mit
bauaufsichtlich zugelassenen Dübeln, einschl.
Bohrarbeiten,
Befestigungsuntergrund Mauerwerk, Rohr aus
nichtrostendem
Stahl, DN 40, Arbeitshöhe des Montageortes bis 3,5 m
über der
Standfläche des hierfür erforderlichen Gerüstes.
Menge: 1,000 St

**02.01.27 Rohraufhängung Stahl verz L bis 0,5m DN50**
*** EP-Aufgliederung gefordert
*** Bedarfsposition ohne GB
STLB-Bau 2026-04 042
Rohraufhängung, aus verzinktem Stahl, mit
schalldämmenden
Einlagen, Anforderungen entsprechend DIN 4109-1, Länge
Aufhängung bis 0,5 m, Befestigung mit Gewindestäben,
mit
bauaufsichtlich zugelassenen Dübeln, einschl.
Bohrarbeiten,
Befestigungsuntergrund Mauerwerk, Rohr aus
nichtrostendem
Stahl, DN 50, Arbeitshöhe des Montageortes bis 3,5 m
über der
Standfläche des hierfür erforderlichen Gerüstes.
Menge: 1,000 St

**02.01.28 Rohraufhängung Stahl verz L bis 0,5m DN65**
*** EP-Aufgliederung gefordert
*** Bedarfsposition ohne GB
STLB-Bau 2026-04 042
Rohraufhängung, aus verzinktem Stahl, mit
schalldämmenden
Einlagen, Anforderungen entsprechend DIN 4109-1, Länge
Aufhängung bis 0,5 m, Befestigung mit Gewindestäben,
mit
bauaufsichtlich zugelassenen Dübeln, einschl.
Bohrarbeiten,
Befestigungsuntergrund Mauerwerk, Rohr aus
nichtrostendem
Stahl, DN 65, Arbeitshöhe des Montageortes bis 3,5 m
über der
Standfläche des hierfür erforderlichen Gerüstes.
Menge: 1,000 St

**02.01.29 Deckendurchbruch für Trinkwasserleitung verschieben, inkl. Brandschutzverschluss**
Vorhandenen Deckendurchbruch für Trinkwasserleitungen
im
Zuge geänderter Leitungsführung schließen und neuen
Deckendurchbruch an geänderter Position herstellen.

Leistung einschließlich Prüfen und Anzeichnen der neuen
Durchbruchslage, Herstellen des neuen
Deckendurchbruches,
Reinigen und Vorbereiten des nicht mehr benötigten
Durchbruches sowie fachgerechtem Verschließen der alten
Öffnung.

Deckendurchführungen sind entsprechend der vorhandenen
Feuerwiderstandsklasse der Decke brandschutztechnisch
korrekt herzustellen bzw. zu verschließen. Das
Brandschutzsystem ist passend für Trinkwasserleitungen,
Rohrwerkstoff, Rohrdurchmesser, Dämmung, Ringspalt und
Bauteilaufbau auszuwählen und nach Herstellervorgabe
einzubauen.

Ausführung einschließlich aller erforderlichen Bohr-,
Schneid-
und Stemmarbeiten, Brandschutzmaterialien,
Nebenleistungen,
Schutzmaßnahmen, Reinigung, Entsorgung, Kennzeichnung
und Dokumentation.

Ausführung abschnittsweise im laufenden
Krankenhausbetrieb
unter besonderer Beachtung von Sauberkeit, Staubschutz,
Trinkwasserhygiene und Schutz angrenzender Bauteile.
Menge: 30,000 St

#### Bereich 02.02 Dämmung

*Hinweis*
Allgemeine Vorbemerkungen Wärme-/ Kältedämmung

In den Einheitspreis sind sämtliche Dämmformteile,
Dämmungen von Form- und Verbindungsstücken,
erforderliche
Anpassungsarbeiten sowie der materialbedingte
Verschnitt
vollständig einzukalkulieren. Die Lieferung und Montage
sämtlicher zur fachgerechten Ausführung erforderlicher
Nebenleistungen sind mit dem Einheitspreis abgegolten.
Die
Verwendung eines anderen Fabrikats als des
ausgeschriebenen Produkts ist zulässig, sofern dessen
technische Gleichwertigkeit nachgewiesen wird und keine
funktionalen oder qualitativen Nachteile entstehen

*Hinweis*
Wärmedämmung

**02.02.1 Rohrleitungen Heizung und Trinkwasser warm DN 15**
*** Bedarfsposition ohne GB
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
____18___
Dämmstärke [mm]:
____20___

Besondere Hinweise:

Die Mindestrohrabstände gem. DIN 4140 sind
eingehalten.1)
Die Mindestrohrabstände gem. DIN 4140 sind
unterschritten.
Der Mehraufwand (DIN 18421:2016-09, 4.2.8) ist bei der
Ermittlung des Einheitspreises zu berücksichtigen.1)

1)Nichtzutreffendes streichen.
Menge: 1,000 m

**02.02.2 Rohrleitungen Heizung und Trinkwasser warm DN 20**
*** Bedarfsposition ohne GB
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
____22___
Dämmstärke [mm]:
____20___

Besondere Hinweise:

Die Mindestrohrabstände gem. DIN 4140 sind
eingehalten.1)
Die Mindestrohrabstände gem. DIN 4140 sind
unterschritten.
Der Mehraufwand (DIN 18421:2016-09, 4.2.8) ist bei der
Ermittlung des Einheitspreises zu berücksichtigen.1)

1)Nichtzutreffendes streichen.
Menge: 1,000 m

**02.02.3 Rohrleitungen Heizung und Trinkwasser warm DN 25**
*** Bedarfsposition ohne GB
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
___28____
Dämmstärke [mm]:
___30___

Besondere Hinweise:

Die Mindestrohrabstände gem. DIN 4140 sind
eingehalten.1)
Die Mindestrohrabstände gem. DIN 4140 sind
unterschritten.
Der Mehraufwand (DIN 18421:2016-09, 4.2.8) ist bei der
Ermittlung des Einheitspreises zu berücksichtigen.1)

1)Nichtzutreffendes streichen.
Menge: 1,000 m

**02.02.4 Rohrleitungen Heizung und Trinkwasser warm DN 32**
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
____35___
Dämmstärke [mm]:
____30___

Besondere Hinweise:

Die Mindestrohrabstände gem. DIN 4140 sind
eingehalten.1)
Die Mindestrohrabstände gem. DIN 4140 sind
unterschritten.
Der Mehraufwand (DIN 18421:2016-09, 4.2.8) ist bei der
Ermittlung des Einheitspreises zu berücksichtigen.1)

1)Nichtzutreffendes streichen.
Menge: 42,000 m

**02.02.5 Rohrleitungen Heizung und Trinkwasser warm DN 40**
*** Bedarfsposition ohne GB
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
____42___
Dämmstärke [mm]:
____40___

Besondere Hinweise:

Die Mindestrohrabstände gem. DIN 4140 sind
eingehalten.1)
Die Mindestrohrabstände gem. DIN 4140 sind
unterschritten.
Der Mehraufwand (DIN 18421:2016-09, 4.2.8) ist bei der
Ermittlung des Einheitspreises zu berücksichtigen.1)

1)Nichtzutreffendes streichen.
Menge: 1,000 m

**02.02.6 Rohrleitungen Heizung und Trinkwasser warm DN 50**
*** Bedarfsposition ohne GB
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
____54___
Dämmstärke [mm]:
____60___

Besondere Hinweise:

Die Mindestrohrabstände gem. DIN 4140 sind
eingehalten.1)
Die Mindestrohrabstände gem. DIN 4140 sind
unterschritten.
Der Mehraufwand (DIN 18421:2016-09, 4.2.8) ist bei der
Ermittlung des Einheitspreises zu berücksichtigen.1)

1)Nichtzutreffendes streichen.
Menge: 1,000 m

**02.02.7 Rohrleitungen Heizung und Trinkwasser warm DN 65**
*** Bedarfsposition ohne GB
Wärmedämmung an Heizungsrohrleitungen /
Warmwasserrohrleitungen1)

Anforderung:
Dämmung zur Vermeidung von Wärmeverlusten
gem. Anlage 8 (zu den §§ 69 und 70), GEG1)

Ausführung:
Dämmarbeiten nach DIN 4140

Fabrikat:
ROCKWOOL
Produkt:
Rockwool 800
Baustoffklasse:
A2L - s1, d0 nach DIN 13501-1
Schmelzpunkt:
> 1000 °C nach DIN 4102-17
Wärmeleitfähigkeit:
0,035 W/(m·K) nach GEG
Oberfläche:
gitternetzverstärkte Aluminiumfolie

Einbau:
Dämmschale ROCKWOOL 800 fugendicht auf die
Rohrleitung aufbringen. Schutzstreifen der
selbstklebenden
Längsüberlappung entfernen und damit den Längsschlitz
dicht verkleben.
Rundstöße mit selbstklebendem ROCKWOOL Alufix
Klebeband verkleben.
Lagesicherung der Dämmschale ROCKWOOL 800 mit
verzinktem Bindedraht, 6 Windungen pro Meter
Leitungslänge, auf der Rohrleitung befestigen.

Anforderungen:
  Dämmstärke 200% gem. GEG1)

Dämmstärke 100% gem. GEG1)

  Dämmstärke 50% gem. GEG1)

Zusätzliche Anforderungen:
Transport- und Durchgangsbereich, Dämmung mit einer
Ummantelung aus verzinktem Stahl- bzw. Aluminiumblech
nach DIN 4140 versehen.1)
Außenbereich, Dämmung mit einer Ummantelung aus
verzinktem Stahl- bzw. Aluminiumblech nach DIN 4140
versehen.1)

Die ordnungsgemäße Ausführung ist vom Ersteller der
Dämmarbeiten ist nach Abschluss der Arbeiten zu
bescheinigen (Unternehmererklärung nach § 96 GEG).1)

Rohraußendurchmesser [mm]:
___76,1__
Dämmstärke [mm]:
____80___

Besondere Hinweise:

Die Mindestrohrabstände gem. DIN 4140 sind
eingehalten.1)
Die Mindestrohrabstände gem. DIN 4140 sind
unterschritten.
Der Mehraufwand (DIN 18421:2016-09, 4.2.8) ist bei der
Ermittlung des Einheitspreises zu berücksichtigen.1)

1)Nichtzutreffendes streichen.
Menge: 1,000 m

*Hinweis*

**02.02.8 Kältedämmung DN 15**
*** Bedarfsposition ohne GB
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___18____
Dämmstärke [mm]:  ___20____

Besondere Hinweise:
Die Mindestrohrabstände gem. DIN 4140 sind
eingehalten.1)
Die Mindestrohrabstände gem. DIN 4140 sind
unterschritten.
Der Mehraufwand (DIN 18421:2016-09, 4.2.8) ist bei der
Ermittlung des Einheitspreises zu berücksichtigen.1)

Für notwendige R 30 - R 90 Rohrabschottungen mit 0
Abstand
in Kombination mit anderen Rohr- und Elektroleitungen
liegen
entsprechende Anwendbarkeitsnachweise vor.

1)Nichtzutreffendes streichen.
Menge: 1,000 m

**02.02.9 Kältedämmung DN 20**
*** Bedarfsposition ohne GB
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___22____
Dämmstärke [mm]:  ___20____

Besondere Hinweise:
Die Mindestrohrabstände gem. DIN 4140 sind
eingehalten.1)
Die Mindestrohrabstände gem. DIN 4140 sind
unterschritten.
Der Mehraufwand (DIN 18421:2016-09, 4.2.8) ist bei der
Ermittlung des Einheitspreises zu berücksichtigen.1)

Für notwendige R 30 - R 90 Rohrabschottungen mit 0
Abstand
in Kombination mit anderen Rohr- und Elektroleitungen
liegen
entsprechende Anwendbarkeitsnachweise vor.

1)Nichtzutreffendes streichen.
Menge: 1,000 m

**02.02.10 Kältedämmung DN 25**
*** Bedarfsposition ohne GB
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___28____
Dämmstärke [mm]:  ___30____

Besondere Hinweise:
Die Mindestrohrabstände gem. DIN 4140 sind
eingehalten.1)
Die Mindestrohrabstände gem. DIN 4140 sind
unterschritten.
Der Mehraufwand (DIN 18421:2016-09, 4.2.8) ist bei der
Ermittlung des Einheitspreises zu berücksichtigen.1)

Für notwendige R 30 - R 90 Rohrabschottungen mit 0
Abstand
in Kombination mit anderen Rohr- und Elektroleitungen
liegen
entsprechende Anwendbarkeitsnachweise vor.

1)Nichtzutreffendes streichen.
Menge: 1,000 m

**02.02.11 Kältedämmung DN 32**
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___35____
Dämmstärke [mm]:  ___30____

Besondere Hinweise:
Die Mindestrohrabstände gem. DIN 4140 sind
eingehalten.1)
Die Mindestrohrabstände gem. DIN 4140 sind
unterschritten.
Der Mehraufwand (DIN 18421:2016-09, 4.2.8) ist bei der
Ermittlung des Einheitspreises zu berücksichtigen.1)

Für notwendige R 30 - R 90 Rohrabschottungen mit 0
Abstand
in Kombination mit anderen Rohr- und Elektroleitungen
liegen
entsprechende Anwendbarkeitsnachweise vor.

1)Nichtzutreffendes streichen.
Menge: 21,000 m

**02.02.12 Kältedämmung DN 40**
*** Bedarfsposition ohne GB
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___42____
Dämmstärke [mm]:  ___40____

Besondere Hinweise:
Die Mindestrohrabstände gem. DIN 4140 sind
eingehalten.1)
Die Mindestrohrabstände gem. DIN 4140 sind
unterschritten.
Der Mehraufwand (DIN 18421:2016-09, 4.2.8) ist bei der
Ermittlung des Einheitspreises zu berücksichtigen.1)

Für notwendige R 30 - R 90 Rohrabschottungen mit 0
Abstand
in Kombination mit anderen Rohr- und Elektroleitungen
liegen
entsprechende Anwendbarkeitsnachweise vor.

1)Nichtzutreffendes streichen.
Menge: 1,000 m

**02.02.13 Kältedämmung DN 50**
*** Bedarfsposition ohne GB
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___50____
Dämmstärke [mm]:  ___60____

Besondere Hinweise:
Die Mindestrohrabstände gem. DIN 4140 sind
eingehalten.1)
Die Mindestrohrabstände gem. DIN 4140 sind
unterschritten.
Der Mehraufwand (DIN 18421:2016-09, 4.2.8) ist bei der
Ermittlung des Einheitspreises zu berücksichtigen.1)

Für notwendige R 30 - R 90 Rohrabschottungen mit 0
Abstand
in Kombination mit anderen Rohr- und Elektroleitungen
liegen
entsprechende Anwendbarkeitsnachweise vor.

1)Nichtzutreffendes streichen.
Menge: 1,000 m

**02.02.14 Kältedämmung DN 65**
*** Bedarfsposition ohne GB
Dämmung von Trinkwasser- /Kälteverteilleitungen1) zur
Vermeidung von Tauwasserbildung und zur Reduzierung des
Wärmeverlustes (Energieeinsparung)1)

Anforderung:
Dämmung von Rohrleitungen bei Mediumtemperaturen = 0
°C,
mit einem nichtbrennbaren Kältedämmsystem -
Steinwollerohrschalen mit einer engmaschigen
glasfasergitternetzverstärkten Aluminiumfolie
ummantelt, sowie
weiteren Systemkomponenten (Aluminiumklebebänder) zur
Herstellung einer ausreichend diffusionsdichten
Ummantelung.
Die Eignung des Dämmsystems für die beschriebene
Anwendung wurde in Langzeittest bei einem anerkannten
Institut für die Prüfung und Zertifizierung von
Dämmstoffen
nachgewiesen.

Baustoffklasse:
A2L - s1, d0 nach DIN 13501-1
Schmelzpunkt:
> 1000 °C nach DIN 4102-17
Wärmeleitfähigkeit:
0 °C = 0,032 W/(m·K) nach EN ISO 8497
Oberfläche:
Aluminiumfolie mit engmaschiger
Glasfasergitternetzverstärkung

Sd > 1500 m nach DIN EN ISO 12572

Voraussetzungen:
Die Voraussetzungen für Dämmarbeiten gemäß DIN 4140
sind
zu beachten.
Anforderungen an den Korrosionsschutz der Rohrleitung
gemäß
AGI-Q 151 wurden überprüft.
Die notwendigen Korrosionsschutzarbeiten sind
abgeschlossen.
Befestigung der Rohrleitungen mit nichtbrennbaren
Kälterohrabhängern - Rohrabhänger Steinwolledämmkern
mit
einer engmaschigen glasfasergitternetzverstärkten
Aluminiumfolie ummantelt und einer außen um den
Dämmkern
angeordneten Rohrtragschelle.
Die Anlage ist während der Dämmarbeiten außer Betrieb
und
frei von Kondensat.

Einbau:
Entsprechend den Verarbeitungsrichtlinien des
Herstellers.
Die Ausführung erfolgt durch ein vom Systemhersteller
geschultes und zertifiziertes Unternehmen.

Anwendungsbereich:
Dämmung für Kälteverteilleitungen,1)

Trinkwasserleitungen kalt nach DIN 1988-200:2012-05;
Tab. 8 Zeile 1, 2 und 61)

Bedingungen bei Betrieb:

Umgebungstemperatur
= 25 °C
Relative Luftfeuchte
= 60 % / 80%1)
Medium-Temperatur
= 0 °C bei Kühlbetrieb

Die Dämmstärken der Rohrummantelungen sowie der
Kälterohrabhänger sind für die Bedingungen bei
Kältebetrieb
(Tauwasserschutz) und unter Berücksichtigung der
weiteren
zusätzlichen Anforderungen (z. B. unzulässige
Trinkwassererwärmung) zu bestimmen.

Im Abstand von 3 - 4 m entlang dem Rohrleitungsverlauf
sind Abschottungsverklebungen zu erstellen.
Sämtliche Durchdringungen der Aluminiumummantelung
(z.B.
an Ventilschaften, Messgeräten, Fixpunkt,
Einschweißungen)
sowie alle Endstellen und Abschlüsse sind mit
geeigneten, für
das Dämmsystem zugelassenen Dichtbändern
diffusionsdicht
abzukleben.

Dämmsystem wie beschrieben, liefern und anbringen.

Rohraußendurchmesser [mm]: ___76,1____
Dämmstärke [mm]:  ___80____

Besondere Hinweise:
Die Mindestrohrabstände gem. DIN 4140 sind
eingehalten.1)
Die Mindestrohrabstände gem. DIN 4140 sind
unterschritten.
Der Mehraufwand (DIN 18421:2016-09, 4.2.8) ist bei der
Ermittlung des Einheitspreises zu berücksichtigen.1)

Für notwendige R 30 - R 90 Rohrabschottungen mit 0
Abstand
in Kombination mit anderen Rohr- und Elektroleitungen
liegen
entsprechende Anwendbarkeitsnachweise vor.

1)Nichtzutreffendes streichen.
Menge: 1,000 m

### Titel 03 KG 419 Sonstiges

#### Bereich 03.02 Inbetriebnahme, Kennzeichnung, Dokumenta

**03.02.1 Zusätzl. Druck- Dichtheitsprüfung Rohr TW AD bis 63mm Rohr-L 15 m**
*** EP-Aufgliederung gefordert
STLB-Bau 2024-04 041
Zusätzliche Druck- und Dichtheitsprüfung von
Rohrleitungen,
aus nichtrostendem Stahl DIN EN 10296-2, geschweißt,
Betriebsmedium Trinkwasser DIN 1988-200,
Außendurchmesser bis 63 mm,
max. Rohrleitungslänge '15' m, Ausführung DIN EN 806-4,
ZVSHK-Merkblatt T82/1, Prüfmedium Luft/Gas, einschl.
aller
erforderlicher Anlagen, Abdichtungen, Verankerungen,
Rohrverschlüsse.
Menge: 5,000 St

**03.02.2 Bezeichnungsschild Schicht-Pressstoff Kunststoffabdeck. H 100mm B 140mm Schildträger Spannband**
*** EP-Aufgliederung gefordert
STLB-Bau 2024-04 042
Bezeichnungsschild, Farbe und Beschriftung nach
Angaben des
AG, aus Schicht-Pressstoff mit Kunststoffabdeckung,
Beschriftung 2-zeilig, gedruckt, rechteckig, Höhe 100
mm,
Breite 140 mm, Befestigung mit Schildträger aus
verzinktem
Stahl, Halter und Spannband, Befestigungsuntergrund
Rohrumhüllung.
Menge: 40,000 St

**03.02.3 Farbkennzeichnung Farbringe Richtungspfeile**
STLB-Bau 2024-04 041
Farbkennzeichnung DIN 2403 der Trinkwasserleitung,
kalt,
Kennzeichnung durch Farbringe und Angabe der
Fließrichtung
durch Richtungspfeile.
Menge: 40,000 St

**03.02.4 Farbkennzeichnung Farbringe Richtungspfeile**
STLB-Bau 2024-04 041
Farbkennzeichnung DIN 2403 der Trinkwasserleitung,
warm,
Kennzeichnung durch Farbringe und Angabe der
Fließrichtung
durch Richtungspfeile.
Menge: 40,000 St

**03.02.5 Gutachten**
STLB-Bau 2023-04 049
Gutachten erstellen, Ausführung gemäß
Einzelbeschreibung,
Einzelbeschreibungs-Nr 'Erstellung Protokoll
hygienischer
Trinkwasseruntersuchung durch akkreditiertes
Labor,Übergabe
der Unterlagen an Bauleitung und Auftraggeber;Übergabe
an
Gesundheitsamt über Octaware-Schnittstelle'
.
Menge: 1,000 St

**03.02.6 Dokumentation hydr. Abgl. Papier Datenträger 3fach**
STLB-Bau 2023-04 041
Dokumentation des Hydraulischen Abgleiches in
Papierform
und auf Datenträger, in 3-facher Ausfertigung, Ordner
DIN A4
geheftet und auf Datenträger.
Menge: 1,000 St

**03.02.7 Bestandsplan CAD DXF MS Windows 10 Projektraum**
STLB-Bau 2023-04 070
Bestandsplan erstellen und fortschreiben, mit
CAD-Programm,
anhand von Montageplänen des AN in vom AG auf
Datenträger/Schnittstelle zur Verfügung gestellten
Bauplänen
des Architekten, als Papierzeichnung/Plotterausdruck,
3-fach,
farbig, gefaltet DIN A 4, ein
Grund-/Verfahrensfließschema der
Anlage, vergrößert und farbig, aufgezogen auf Karton,
mit
Schutzfolie, einschl. Übergabe der Pläne, zur
Weiterbearbeitung
auf CAD-System, Schnittstelle DXF, Betriebssystem MS
Windows 10, Datenaustausch über Projektraum des AG,
Organisation und Verwaltung des Datenaustausches,
Layerstrukturen und Zeichnungsebenen.
Menge: 1,000 St

USt %: 19,00
